# Impermeabilización de alféizar con láminas de poliolefinas

- Propiedad del archivo: CYPE Ingenieros S.A.
- Formato: FIEBDC-3/2016
- Programa: Generador de precios de la construcción. CYPE Ingenieros, S.A.
- Fecha: 22/10/2024
- Divisa: EUR
- Costes indirectos: 3 %
- IVA: 21 %

## N Aislamientos e impermeabilizaciones

### NI Impermeabilizaciones

#### NIF Fachadas

**NIF030** m Impermeabilización de alféizar con láminas de poliolefinas.
Impermeabilización de alféizar con banda de refuerzo para lámina impermeabilizante flexible de polietileno con ambas caras revestidas de fibras de polipropileno no tejidas, código de pedido RF00005 "SB SYSTEMS", de 150 mm de anchura, tipo monocapa, totalmente adherida al soporte con adhesivo cementoso mejorado, C2, color gris, preparada para recibir directamente sobre ella el vierteaguas.
Criterio de valoración económica: El precio no incluye el vierteaguas.
Incluye: Limpieza y preparación de la superficie. Aplicación del adhesivo cementoso. Colocación de la impermeabilización.
Criterio de medición de proyecto: Longitud medida según documentación gráfica de Proyecto.
Criterio de medición de obra: Se medirá la longitud realmente ejecutada según especificaciones de Proyecto.

| Código | Ud | Descripción | Rendimiento | Precio | Importe |
|---|---|---|---|---|---|
| mt09mcr021m | kg | Adhesivo cementoso mejorado, C2, según UNE-EN 12004, color gris. (material) | 0.7 | 0.41 | 0.287 |
| mt15sbs050a | m | Banda de refuerzo para lámina impermeabilizante flexible de polietileno con ambas caras revestidas de fibras de polipropileno no tejidas, código de pedido RF00005, "SB SYSTEMS", de 150 mm de anchura, suministrada en rollos de 30 m de longitud. (material) | 1.05 | 2.25 | 2.363 |
| mo029 | h | Oficial 1ª aplicador de láminas impermeabilizantes. (mano de obra) | 0.13 | 22.13 | 2.877 |
| mo067 | h | Ayudante aplicador de láminas impermeabilizantes. (mano de obra) | 0.13 | 21.02 | 2.733 |
| % | % | Costes directos complementarios | 2 % | 8.260 | 0.165 |
|  |  | Costes directos |  |  | 8.425 |

Residuos:
- colocación: mt09mcr021m Adhesivo cementoso mejorado, C2, según UNE-EN 12004, color gris; factor de residuo 0.07
- colocación: mt15sbs050a; factor de residuo 0.0694

## Recursos

**mt09mcr021m** kg Adhesivo cementoso mejorado, C2, según UNE-EN 12004, color gris
Datos técnicos: Coste energético 3.871 MJ; Emisión de CO2 0.344 kg; Código LER 17 09 04; Masa del elemento 1 kg; Volumen 0.000667 m3
Residuos:
- embalaje: re170203 Plástico. (componente de residuo); rendimiento 0.003 kg; Código LER 17 02 03; Masa del elemento 1 kg; Volumen 0.001667 m3

**mt15sbs050a** m Banda de refuerzo para lámina impermeabilizante flexible de polietileno con ambas caras revestidas de fibras de
Datos técnicos: Coste energético 4.975 MJ; Emisión de CO2 0.247 kg; Código LER 17 02 03; Masa del elemento 0.05 kg; Volumen 0.000083 m3
Residuos:
- embalaje: re170203 Plástico; rendimiento 0.001 kg
